# MS BVV MRV HAL NB Sicherheitszaun
Angebotsaufforderung (GAEB DA XML 3.3, DA83)
Projekt: MS BVV M
Währung: EUR
Auftraggeber: Bau- und Liegenschaftsbetrieb NRW, NL Münster, Hohenzollernring 80, 48145 Münster, Telefon 0251-9370-0, Fax 0251-9370-880, E-Mail 0251-ms.poststelle@blb.nrw.de
Erstellt mit: FUTURA, FUTURA Version 9.1.03.77, 21.11.2025

## Zusätzlicher Text
Projektbeschreibung

In der LWL-Maßregelvollzugsklinik Schloss Haldem werden suchtkranke Patienten, die aufgrund ihrer Sucht straffällig geworden sind behandelt. Weil die Gefahr besteht, dass sie ohne Behandlung erneut Straftaten begehen, wurden sie von einem Gericht in einer forensisch-psychiatrischen Klinik untergebracht.
Neben einer hoch gesicherten Aufnahmestation und weiteren gesicherten Therapiestationen gibt es in der Klinik Außenwohngruppen sowie eine forensische Nachsorgeambulanz. Träger der LWL-Maßregelvollzugsklinik Schloss Haldem ist der Landschaftsverband Westfalen-Lippe (LWL).

Die Anschrift der Klinik lautet:
LWL-Maßregelvollzugsklinik Schloss Haldem
Haldemer Straße 79
32351 Stemwede-Haldem

Die gesicherte Aufnahmestation und die gesicherten Therapiestationen befinden sich innerhalb eines Sicherheitszaunes. Dieser Sicherheitszaun wird mit Spezialsensoren auf Lageänderungen, Neigung und Erschütterung überwacht. Eine Auswerteelektronik bewertet die Messergebnisse der Sensoren und löst bei Überschreitung der parametrierten Grenzwerte einen Alarm aus. In den Sicherheitszaun integrierte Fassaden von Gebäuden werden mit Laserscannern auf unerlaubte Ännäherung bzw. Erkletterung überwacht und ggfs. ebenfalls ein Alarm ausgelöst.

Der Verlauf des Sicherheitszaunes wird mit Videokameras überwacht.

Inhalt dieser Ausschreibung

Der bereits vorhandene Sicherheitszaun wurde um das Krankengebäude 04 um eine Länge von etwa 160 m erweitert.

Die Einfriedung des Geländes erfolgt durch eine Sicherheitszaunanlage mit einer Höhe von 5,50 m. Die Ausführung erfolgt zur optischen Einbindung ins Umfeld in transparenter Bauweise (Stahlkonstruktion mit Polycarbonatplatten und Carpal-Wellgitter).

Die Freilandflächen innerhalb des Sicherheitszaunes sollen entlang des Zaunverlaufes mit Kameras überwacht werden. Hierfür sind auf der Gesamtlänge sechs verzinkte Beleuchtungs-Stahlmasten mit einer Höhe von 8,00 m vorgesehen. Die einzelnen Masten sind untereinander mit einem 50 mm Leerrohr verbunden. Zusätzlich wird jeder Mast mit einem Erdkabel NYY 3*2,5 qmm mit 230 Volt für die Versorgung der Kameratechnik ausgestattet.. Die Einspeisung der LED-Strahler erfolgt mit eigenen Erdkabeln separat.

Diese Masten werden am oberen Ende mit LED-Strahlern ausgerüstet. Unterhalb der Leuchten soll die Installation der Kameras mit Mast-Halterungen erfolgen. An jedem Mast ist in Höhe der Kameras ein robustes Außengehäuse geplant. Dieses dient zur Stromversorgung und Netzwerkanbindung der Kameras. Auch dieses wird mit einer dafür vorgesehenen Masthalterung befestigt.

Die Netzwerkanbindung der Kameras erfolgt über vom Nutzer bereitgestellte PoE-Switche für Hutschienmontage. Netzwerkswitche sind nicht Bestandteil dieser Ausschreibung und werden vom Nutzer fertig konfiguriert bereitgestellt. Diese müssen lediglich noch montiert werden.

Die Netzwerkanbindung der Masten erfolgt beginnend in einem Technikraum im Krankengebäude 04 bis zum Außengehäuse am Mast komplett mit Singelmode Glasfaserkabeln. Zwischen dem Technikraum und einem der Maste besteht ebenfalls eine Leerrohrverbindung mit einem Durchmesser von 50 mm. Durch die vorhandenen Leerohre erfolgt die Verlegung der Glasfaserkabel bis zu den Masten.

Jeder Mast verfügt hinter einer Abdeckung über eine Montageöffnung von 400 mm * 85 mm. Hier wird in jedem Mast ein Spleißverteiler eingebaut über den die ankommenden und abgehenden Glasfaserkabel gemanaged werden. Von diesem Spleißverteiler erfolgt die Anbindung des Außengehäuses des Mastes mit einem mechanisch robusten Glasfaserrangierkabel welches direkt in dem beigestellten Switch auf einen Glasfaser-SFP-Modul endet.

Anlagenbeschreibung der bereits vorhandenen Videotechnik

Wegen der bereits vorhandenen Kameratechnik und wegen des vorhandenen VMS erfolgt die Ausschreibung der neuen Videotechnik Fabrikats- und Typenscharf. Somit ist die vollständige Kompatibilität und Integration der neuen Komponenten in das bereits vorhandene System garantiert.

DieLWL-Maßregelvollzugsklinik Schloss Haldem verfügt derzeit über ein Video Management System vom Typ Qognify VMS. Dieses wird auf einem eigenen Server mit entsprechender USV-Versorgung betrieben.

Die Darstellung der Kamerabilder erfolgt in der zentralen Klinikpforte mit Hilfe von Mikro-PCs auf entsprechenden Bildschirmen.

Die Kommunikation der Komponenten der Videotechnik erfolgt über ein separates Netzwerk auf der Basis von Ethernet. Die Glasfaserverbindungen werden mit einer Bandbreite von 1 Gbit/s betrieben. Die Anbindung der Kameras erfolgt in der Regel über Kupfer-Netzwerkkabel mit PoE-Versorgung.

WICHTIGER HINWEIS !
Die Betreuung der Gesamtanlage inklusive VMS erfolgt seit vielen Jahren durch ein ausgewähltes, zuverlässiges Unternehmen auf der Basis eines Wartungs- und Servicevertrages beziehungsweise eines Rahmenvertrages. Vor dem Hintergrund bestehender vertraglicher Vereinbarungen kann die Programmierung des Video Management Systems VMS sowie sämtliche Anpassungen der Bestandsanlage ausschließlich von dieser Firma durchgeführt werden.
Die für die Erweiterung desQognifyVMS notwendigen Kameralizenzen werden vom derzeitgen Vertragspartner beschafft und in Betrieb genommen.

WICHTIGER HINWEIS FÜR DIE INSTALLATION UND MONTAGE !
Die Zeit fur die täglich notwendigen Personaluberprüfungen und die Begleitungdurch Wachpersonal zum Betreten des Klinikgeländes/der Baustelle sind in denEinheitspreisen zu berücksichtigen. Hierfür sind pro Mitarbeiter 30 Minuteneinzuplanen. Eine separate Vergütung für diese Schleusenzeiten erfolgt nicht.

## 063 8296 - Videotechnik Sicherheitszaun Haus 04

### Titel 01 Videoüberwachung Sicherheitszaun Haus 04

#### Untertitel 01.01 Kameras und Zubehör

**01.01.0010 Robuste Außenkamera mit 4K**
Diese robuste Kamera liefert eine hervorragende Bildqualität in 8 MP und ist für Temperaturen von -40 °C bis 60 °C geeignet. Eine Frontbeheizung sorgt dafür, dass das Objektiv frei von Eis und Nebel ist. Die moderne Technologie 2.0 bei dunklen Lichtbedingungen, die fortschrittliche WDR-Bildtechnologie und die energieeffiziente integrierte IR-LED-Technologie liefern bei allen Lichtverhältnissen echte Farben und hohe Detailgenauigkeit. Szenenprofile lassen sich automatisch für spezifische Szenarien optimieren. PoE und redundante Gleichstromversorgung gewährleisten eine flexible Installation. Dank ihrer Deep Learning Processing Unit (DLPU) unterstützt die Kamera erweiterte Funktionen und leistungsstarke Analysefunktionen mittels "Deep Learning on the Edge". Darüber hinaus schützt das kryptografische Rechenmodul Ihr Gerät und vertrauliche Daten vor unbefugtem Zugriff.
Ausgezeichnete Bildqualität mit 4K
-40 °C bis 60 °C (-40 °F bis 140 °F)
Robustes, stoßfestes Design
Analysefunktionen mit Deep Learning
Integrierte Cybersicherheit dank kryptografischem Rechenmodul
Bildsensor
1/1,8 Zoll RGB CMOS mit progressiver Abtastung
Pixelgröße 2,0 µm

Objektiv
Vario-Fokus, 3,9 bis 10 mm, F1.5
Horizontales Sichtfeld: 122°-46°
Vertikales Sichtfeld: 64°-26°
IR-korrigiert, Objektiv mit CS-Anschluss, P-Iris-Steuerung

Tag und Nacht
Automatisch entfernbarer Infrarot-Sperrfilter

Videokomprimierung
H.264 (MPEG-4 Part 10/AVC) Baseline-, Main- und High-Profile
H.265 (MPEG-H Teil 2/HEVC) Main Profile
Motion JPEG

Auflösung
3840 x 2160 bis 160 x 90

Bildfrequenz
Mit hochentwickelter WDR-Bildverarbeitungstechnologie: Bis zu 25/30 Bilder pro Sekunde (50/60 Hz) in allen Auflösungen
Ohne WDR: Bis zu 50/60 Bilder pro Sekunde (50/60 Hz) in allen Auflösungen

Video-Streaming
Bis zu 20 einzelne und konfigurierbare Videostreams

Signal-Rausch-Verhältnis
>55 dB

Bildeinstellungen
Kontrast, Helligkeit, Schärfe, Weißabgleich, Tag-Nacht-Grenzschaltung, Tone-Mapping, Belichtungsart, Belichtungsbereiche, Entnebelung, Tonnenverzeichnungskorrektur, Komprimierung, Drehung: 0°, 90°, 180°, 270° einschließlich Korridorformat, Bildspiegelung, Text- und Bild-Overlay, dynamisches Text- und Bild-Overlay, Privatzonenmasken, polygone Privatzonen-Maskierung, Blendenöffnung

Schwenken/Neigen/Zoomen
Digitaler PTZ, Positionsvoreinstellungen
Voreingestellte Tour-Position, Steuerungswarteschlange, On-Screen-Richtungsanzeige
Guard-Tour (max. 100)

Netzwerkprotokolle
IPv4, IPv6 USGv6, ICMPv4/ICMPv6, HTTP, HTTPS, HTTP/2, TLS, QoS Layer 3 DiffServ, FTP, SFTP, CIFS/SMB, SMTP, mDNS (Bonjour), UPnP®, SNMP v1/v2c/v3 (MIB-II), DNS/DNSv6, DDNS, NTP, NTS, RTSP, RTP, SRTP/RTSPS, TCP, UDP, IGMPv1/v2/v3, RTCP, ICMP, DHCPv4/v6, ARP, SSH, LLDP, CDP, MQTT v3.1.1, Secure syslog (RFC 3164/5424, UDP/TCP/TLS), verbindungslokale Adresse (ZeroConf), IEEE 802.1X (EAP-TLS), IEEE 802.1AR

Gehäuse
Zertifiziert gemäß IP66, IP67, NEMA 4X und IK10
Gehäuse aus Aluminium und Kunststoff
Wetterschutz mit schwarzer Blendschutzbeschichtung
Farbe: Weiß NCS S 1002-B

Stromversorgung
Power over Ethernet (PoE) IEEE 802.3af/802.3at Typ 2 Klasse 4
Normal 9,58 W, max. 25,5 W
10-28 V Gleichstrom, normal 9,14 W, max. 25,5 W
IR-Beleuchtung ein: Klasse 4, max. 25,50 W
IR-Beleuchtung aus: Klasse 3, max. 12,95 W

Infrarot-Beleuchtung
Infrarot mit energieeffizienten, langlebigen IR-LEDs mit 850 nm
Reichweite 50 m oder weiter (szenenabhängig)

Betriebsbedingungen
-40 °C bis 60 °C (-40 °F bis 140 °F)
Relative Luftfeuchtigkeit 10 bis 100 % (kondensierend)
Windlast (nachhaltig): 55 m/s

Gewicht
3340 g einschließlich Wandhalterung
2460 g nur Kamera

Fabrikat: Axis
Typ: P1388-LE Box Camera

Diese Position versteht sich inklusive Liefern und betriebsbereit Einrichten einschließlich systemgebundenem Zubehör sowie allen Einstell-, Programmier- und Inbetiebnahmeleistungen.

Die Einbindung in das VMS (VideoManagementSystem) ist nicht Bestandteil dieser Position.

Liefern und in einer Höhe von 7 Metern an einer Masthalterung an einem Leuchtenmast montieren.

angebotenes Fabrikat/Typ

'...............................................................................'
(vom Bieter anzugeben)
Menge: 11,000 St
Kostengruppe DIN 276 2018-12: 450000000

**01.01.0020 Wetterschutz**
Wetterschutzverlängerung für zusätzlichen Schutz für Netzwerk Kameras. Sie bietet sicheren Schutz vor Regen oder Schnee und verfügt über eine Blendschutzbeschichtung auf der Innenseite, um Reflektionen im Bild zu verhindern.
Die Wetterschutzscheibenverlängerung kann direkt auf dem vorhandenen Wetterschutz der Kamera montiert werden.

Für extreme Wetterbedingungen konzipiert
Extra langer Wetterschutz
Schutz bei extremen Wetterbedingungen
Blendschutzbeschichtung

Fabrikat: Axis
Typ: AXIS P13 Weathershield Extension A

Diese Position versteht sich inklusive Liefern und betriebsbereit Einrichten einschließlich systemgebundenem Zubehör sowie allen Einstell- und Inbetiebnahmeleistungen.

Liefern und in einer Höhe von 7 Metern an einer Boxkamera an einem Leuchtenmast betriebsfertig montieren.

angebotenes Fabrikat/Typ

'...............................................................................'
(vom Bieter anzugeben)
Menge: 11,000 St
Kostengruppe DIN 276 2018-12: 450000000

**01.01.0030 Masthalterung Durchmesser 100 bis 410 mm**
Diese Masthalterung ist für den Innen- und Außenbereich ausgelegt. Diese Halterung aus salzwasserbeständigen Edelstahl (SS316L) ist in zwei Längen erhältlich. Eine Ausführung für Masten mit Durchmesser 50 bis 150 mm und eine für Masten mit Durchmesser 100 bis 410 mm. Darüber hinaus ist sie zum Befestigen von Kameras an Trägern geeignet.
-
Geeignet für Masten in einem weiten Durchmesserbereich
-
Sicher und einfach zu installieren
-
Vandalismusschutz gemäß IK10
-
Korrosionsschutz gemäß NEMA 4X
-
Einschließlich passender Bänder aus Edelstahl (SS316L)

Mastdurchmesser
100 bis 410 mm
Maximale Belastung
15 kg
Kabelführung
Rückseite: Kabeldurchführung
Seite: U-förmige Kabeldurchführung (26 mm)
Gehäuse
Halterung aus pulverbeschichtetem Aluminium, konform mit NEMA 4X und IK10
Farbe: Weiß NCS S 1002-B
Abmessungen
111 x 42 x 147 mm
Gewicht
0,3 kg ohne Stahlbänder

Fabrikat: Axis
Typ: T91B47

Diese Position versteht sich inklusive Liefern und betriebsbereit Einrichten einschließlich systemgebundenem Zubehör sowie allen Einstell- und Inbetiebnahmeleistungen.

Liefern und in einer Höhe von 7 Metern an einem Leuchtenmast betriebsfertig montieren.

angebotenes Fabrikat/Typ

'...............................................................................'
(vom Bieter anzugeben)
Menge: 9,000 St
Kostengruppe DIN 276 2018-12: 450000000

**01.01.0040 Wandhalterung mit Kabeleinführung**
Anschlusskasten für IP-Kameras, Aluminium, korrosionsbeständig, vibrationsdämpfend, einfache Installation
Der Anschlusskasten ist eine Aluminiumhalterung mit einer Beschichtung gegen Korrosion. Die Konstruktion mit langen Schrauben und Unterlegscheibe trägt zur Ableitung von Vibrationen bei und die Leitungseinführungen oben/unten und an den Seiten erleichtern die Installation.
Maximale Last
8 kg
Material
Pulverbeschichtetes Aluminium
Farbe: weiß NCS S 1002-B
Schrauben aus rostfreiem Stahl
Kabelführung
Rückseite: Kabeldurchführung
Seiten: Kabeldurchführungen M25 (3/4 Zoll)
Unterseite: Kabeldurchführungen M25 (3/4 Zoll)
Abmessungen
130 x 158 x 50 mm
Gewicht
540 g

Fabrikat: Axis
Typ: TQ1601-E

Diese Position versteht sich inklusive Liefern und betriebsbereit Einrichten einschließlich systemgebundenem Zubehör sowie allen Einstell- und Inbetiebnahmeleistungen.

Liefern und in einer Höhe von 7 Metern an einer Betonwand betriebsfertig montieren.

angebotenes Fabrikat/Typ

'...............................................................................'
(vom Bieter anzugeben)
Menge: 2,000 St
Kostengruppe DIN 276 2018-12: 450000000

**01.01.0050 Lichtempfindliche PTZ-Camera mit 2 MP**
Die Produktfunktionen dieses Produkts sind ein lichtempfindlicher 1/2"-Sensor, ein 31-facher optischer Zoom, Laserfokus und ein schneller Zoom. Es basiert auf ARTPEC-9 und bietet eine beschleunigte Leistung für die Ausführung beeindruckender Analysefunktionen in den Randbereichen. So können mittels Analysefunktionen beispielsweise verschiedene Personen, Fahrzeuge und Fahrzeugtypen erkannt und klassifiziert werden. Dieses Gerät mit IP66-, IK10- und NEMA 4X-Zertifizierung ist stoß- und wetterfest. Technologie mit reduziertem Bedarf an Bandbreite und Speicher mit Unterstützung für AV1, H.264 und H.265. Darüber hinaus sichert ein kryptografisches Rechenmodul Ihr Gerät und schützt sensible Daten vor unbefugtem Zugriff.
1/2" Sensor mit 31-fach optischem Zoom
Fortschrittliche WDR-Bildtechnologie, moderne Technologie für dunkle Lichtbedingungen und energieeffiziente integrierte IR-LED-Technologie
KI-gestützte Analysefunktionen der nächsten Generation
Des Weiteren bietet die integrierte Technologie für reduzierten Bedarf an Bandbreite und Speicher Unterstützung für AV1, H.264 und H.265.
Bildsensor
1/2" CMOS mit Vollbildverfahren
Objektiv
Optischer Zoom: 31x
Zoomgeschwindigkeit: < 1 Sek. zwischen jedem beliebigen Zoomwert
Brennweite: 6,91 - 214,64 mm
Horizontales Sichtfeld: 60,6° - 2,0°
Vertikales Sichtfeld: 36,5°-1,1°
Laserfokus, Autofokus, P-Blende
Tag und Nacht
Automatisch entfernbarer Infrarot-Sperrfilter
Minimale Ausleuchtung
Farbe: 0,06 Lux bei 30 IRE, F1.36
S/W: 0,001 Lux bei 30 IRE, F1.36, 0 Lux mit
eingeschalteten IR-Leuchten
Farbe: 0,09 Lux bei 50 IRE, F1.36
S/W: 0,008 Lux bei 50 IRE, F1.36, 0 Lux bei
eingeschalteten IR-Leuchten
Verschlusszeit
1/111 000 s bis 1/2 s
Schwenken/Neigen/Zoomen
Schwenken: 360° endlos, 0,05°- 550°/s
Neigen: +20 bis -90°, 0,05° bis 500°/s
Zoom: 31-fach optisch, 12-fach digital, insgesamt 372-fach
Videokomprimierung
AV1
H.264 (MPEG-4 Part 10/AVC) Baseline-, Main- und High-Profile
H.265 (MPEG-H Teil 2/HEVC) Main Profile
Motion JPEG
Auflösung
1920x1080 (HDTV 1080p) bis 320x180
Bildfrequenz
Bis zu 50/60 Bilder pro Sekunde (50/60 Hz) in allen Auflösungen
Signal-Rausch-Verhältnis
>55 dB
Bildeinstellungen
Komprimierung, Farbe, Helligkeit, Schärfe, Weißabgleich, Belichtungssteuerung, Belichtungsbereiche, PTZ-Standbild, Szene-Profile, Bilddrehung, elektronische Bildstabilisierung (EIS), Entnebelung
Kontrast, lokaler Kontrast, Autofokus, erweiterte WDR-Bildtechnologie: Je nach Szene bis zu 120 dB, 100 individuelle polygone Privatzonen-Maskierungen, einschließlich Mosaik- und Chamäleon-Privatzonenmasken
Netzwerkprotokolle
IPv4, IPv6 USGv6, ICMPv4/ICMPv6, HTTP, HTTPS, HTTP/2, TLS, QoS Layer 3 DiffServ, FTP, SFTP, CIFS/SMB, SMTP, mDNS (Bonjour), UPnP®, SNMP v1/v2c/v3 (MIB-II), DNS/DNSv6, DDNS, NTP, NTS, RTSP, RTCP, RTP, SRTP/RTSPS, TCP, UDP, IGMPv1/v2/v3, DHCPv4/v6, ARP, SSH, NTCIP, LLDP, CDP, MQTT v3.1.1, Secure syslog (RFC 3164/5424, UDP/TCP/TLS), verbindungslokale Adresse (ZeroConf)
Gehäuse
Zertifiziert gemäß IP66, IP67, NEMA 4X und IK10
Farbe: Weiß NCS S 1002-B
Umlackierbares Metallgehäuse (Aluminium), hartbeschichtete transparente Kuppel aus Polycarbonat (PC) mit innovativer Dome-Drehtechnik
Stromversorgung
IEEE802.3bt Typ 3 Klasse 6
Optimierbarer Kamera-Stromverbrauch:
Maximale Leistung: typisch 13,7 W (ohne IR), max. 51 W
Minimale Leistung: typisch 13,7 W (ohne IR), max. 30 W Mit IR: 40 W
Merkmale: Leistungsprofile, Strommesser
Anschlüsse
RJ45 10BASE-T/100BASE-TX/1000BASE-T
RJ45 Push-Pull-Steckverbinder (IP66)
Infrarot-Beleuchtung
Infrarot mit energieeffizienten, langlebigen IR-LEDs mit 850 nm
Reichweite von mindestens 300 m (984 ft) je nach Szene
Betriebsbedingungen
Maximale Leistung: -50 °C bis 55 °C (-58 °F bis 131 °F)
Geringe Leistung: -10 °C bis 55 °C (14 °F bis 131 °F)
Maximale Temperatur gemäß NEMA TS 2 (2.2.7): 74 °C (165 °F)
Intelligente Kameraheizung: Inbetriebnahme bei Temperaturen bis zu -40 °C (-40 °F)
Relative Luftfeuchtigkeit 10 bis 100 % (kondensierend)
Abmessungen
Höhe: 261 mm (10,3 in)
Mit Witterungsschutz: ø 239 mm (9,4 in)
Ohne Witterungsschutz: ø 192 mm (7,6 in)
Gewicht
4.400 g

Fabrikat: Axis
Typ: Q6355-LE PTZ Camera

Diese Position versteht sich inklusive Liefern und betriebsbereit Einrichten einschließlich systemgebundenem Zubehör sowie allen Einstell-, Programmier- und Inbetiebnahmeleistungen.

Die Einbindung in das VMS (VideoManagementSystem) ist nicht Bestandteil dieser Position.

Liefern und in einer Höhe von 7 Metern an einer PTZ- Kamerahalterung an einem Leuchtenmast montieren.

angebotenes Fabrikat/Typ

'...............................................................................'
(vom Bieter anzugeben)
Menge: 1,000 St
Kostengruppe DIN 276 2018-12: 450000000

**01.01.0060 Halterung für PTZ-Kamera**
Die Halterung eignet sich für PTZ- und Multisensor-Kameras und schützt Zubehör im Innern des Gehäuses zuverlässig.
Mithilfe des vormontierten Ethernet-Kabels mit IP66 RJ45-Steckverbinder können Sie die Strom- und Datenverbindung schnell und problemlos herstellen. Dank des schlagfesten und für den Einsatz im Außenbereich entwickelten Materials ist die Halterung für alle Umgebungen geeignet.
Platz für Anschlussgeräte, Midspans und Kabelschleife
Geschützt gegen Schlag, Regen, Staub und Korrosion

Eingebautes Kabel mit Anschluss RJ45

Verwendet vorhandene Bohrungen

Gehäuse
Pulverbeschichtetes Aluminiumgehäuse
Farbe: Weiß (NCS S 1002-B)
Anschlüsse
Ausgang: RJ45-Ethernet-Stecker (Schutzart IP66)
Eingang: RJ45-Ethernet-Buchse
Abmessungen
185 x 214 x 404 mm
Gewicht
3,5 kg
Kabelführung
Rückseite: Kabeldurchführung
Unterseite: Kabeldurchführung 3/4-Zoll (2 St.)

Fabrikat: Axis
Typ: T91G61 Wall Mount

Diese Position versteht sich inklusive Liefern und betriebsbereit Einrichten einschließlich systemgebundenem Zubehör sowie allen Einstell- und Inbetiebnahmeleistungen.

Liefern und in einer Höhe von 7 Metern an einer Masthalterung an einem Leuchtenmast betriebsfertig montieren.

angebotenes Fabrikat/Typ

'...............................................................................'
(vom Bieter anzugeben)
Menge: 1,000 St
Kostengruppe DIN 276 2018-12: 450000000

**01.01.0070 Masthalterung für PTZ-Kamerahalterung**
Hochwertige Masthalterung für den Einsatz mit bestimmten Wandhalterungen und Schränken. Die leicht einstellbare Halterung ist für Masten mit einem Durchmesser zwischen 100 bis 410 mm geeignet. Die Masthalterung ist gemäß IK10 schlagresistent und somit vandalismusgeschützt. Die Rückseitenabdeckung und die Kabeldichtung schützen die Halterung außerdem vor Insektenbefall.
Schlagfest und somit vandalismusgeschützt (IK10)
Robuste und sichere Installation
Geeignet für den Innen- und Außenbereich
Kabeldichtung zum Schutz vor Insektenbefall
Einschließlich Bändern aus Edelstahl
Korrosionsschutz gemäß NEMA 4X

Gehäuse
Halterung aus pulverbeschichtetem Aluminium gemäß IK10
Farbe: Weiß (NCS S 1002-B)
Abmessungen
190 x 214 x 67 mm
Mastdurchmesser
100 bis 410 mm
Gewicht
1,4 kg

Fabrikat: Axis
Typ: T91B57 Pole Mount

Diese Position versteht sich inklusive Liefern und betriebsbereit Einrichten einschließlich systemgebundenem Zubehör sowie allen Einstell- und Inbetiebnahmeleistungen.

Liefern und in einer Höhe von 7 Metern an einem Leuchtenmast betriebsfertig montieren.

angebotenes Fabrikat/Typ

'...............................................................................'
(vom Bieter anzugeben)
Menge: 1,000 St
Kostengruppe DIN 276 2018-12: 450000000

**01.01.0080 Bird Control Spikes**
Bird Control Spikes zur Montage auf Kameragehäusen. Die Spikes verhindern, dass sich Vögel auf den Gehäusen der Kameras niederlassen.
Das Material der Spikes ist leicht flexibel, so daß die Vögel nicht verletzt werden. Die Spikes sind jedoch unangenehm für die Vögel und sorgen dafür, dass sie andere Orte aufsuchen.

Die Spikes sind einfach in der Anwendung und lassen sich auf verschiedene Weise befestigen. Das bereits angebrachte, UV-beständige und sehr starke Klebeband hält die Spikes fest. Außerdem können bei einer runden Oberfläche unterstützend Kabelbinder verwendet werden. Die Spike-Module lassen sich seitlich und längs miteinander verkoppeln, um größere Bereiche abzudecken. Jedes Modul besteht aus 4 Spikes. Die Spikes werden in VPE von 10 Modulen geliefert.

Material: UV beständiger fexibler Kunststoff

Fabrikat: Axis
Typ: Bird Control Spikes, 1 VPE

Diese Position versteht sich inklusive Liefern und betriebsbereit Einrichten einschließlich systemgebundenem Zubehör sowie allen Einstell- und Inbetiebnahmeleistungen.

1 VPE liefern und in einer Höhe von 7 Metern an Kameragehäusen und Halterungen betriebsfertig montieren.

angebotenes Fabrikat/Typ

'...............................................................................'
(vom Bieter anzugeben)
Menge: 15,000 St
Kostengruppe DIN 276 2018-12: 450000000

**01.01.0090 Robuster Schrank für Außeninstallation am Mast**
Robuster Schrank für Außeninstallationen
Der Überwachungsschrank ist ein einzigartiger, im Außenbereich einsetzbarer Schrank, der speziell für Netzwerk-Kameras für den Außenbereich entwickelt wurde.
Der Schrank schützt Netz- und Niedrigspannungseinheiten vor anspruchsvollen Wetterbedingungen und Vandalismus.
Umgebung
Für den Innenbereich und Außenbereich

Gehäuse
Polykarbonatschrank und Montageplatte aus Edelstahl
IP66- und NEMA 4X-Zertifizierung, stoßfest gemäß IK10
Farbe: Weiß NCS S 1002-B und Edelstahl
inklusive Doppelbartschloss und Doppelbartschlüssel

Betriebsbedinungen
-40 °C bis 75 °Ca
Luftfeuchtigkeit 10 bis 100 % rF (kondensierend)

Zulassungen
IEC/EN/UL 60950-1, IEC/EN/UL 60950-22, UL 50,
UL 50E, IEC 60529 IP66, NEMA 250 Typ 4X,
IEC 60068-2-6 4M4, IEC 60068-2-27 4M4, IEC/EN 62262 IK10

Gewicht
3,5 kg

Abmessungen
HxBxT 360 mm x 282 mm x 131 mm

Fabrikat: Axis
Typ: AXIS T98A15-VE Surveillance Cabinet + Zubehör
Diese Position versteht sich inklusive Liefern und betriebsbereit Einrichten einschließlich systemgebundenem Zubehör sowie allen Einstell- und Inbetiebnahmeleistungen.
Liefern und in einer Höhe von 7 Metern an einer Masthalterung an einem Leuchtenmast betriebsfertig montieren.

angebotenes Fabrikat/Typ

'...............................................................................'
(vom Bieter anzugeben)
Menge: 6,000 St
Kostengruppe DIN 276 2018-12: 450000000

**01.01.0100 Masthalterung für Schaltschrank**
Hochwertige Masthalterung für den Einsatz mit bestimmten Wandhalterungen und Schränken. Die leicht einstellbare Halterung ist für Masten mit einem Durchmesser zwischen 100 bis 410 mm geeignet. Die Masthalterung ist gemäß IK10 schlagresistent und somit vandalismusgeschützt. Die Rückseitenabdeckung und die Kabeldichtung schützen die Halterung außerdem vor Insektenbefall.
Schlagfest und somit vandalismusgeschützt (IK10)
Robuste und sichere Installation
Geeignet für den Innen- und Außenbereich
Kabeldichtung zum Schutz vor Insektenbefall
Einschließlich Bändern aus Edelstahl
Korrosionsschutz gemäß NEMA 4X

Gehäuse
Halterung aus pulverbeschichtetem Aluminium gemäß IK10
Farbe: Weiß (NCS S 1002-B)
Abmessungen
190 x 214 x 67 mm
Mastdurchmesser
100 bis 410 mm
Gewicht
1,4 kg

Fabrikat: Axis
Typ: T91B57 Pole Mount

Diese Position versteht sich inklusive Liefern und betriebsbereit Einrichten einschließlich systemgebundenem Zubehör sowie allen Einstell- und Inbetiebnahmeleistungen.

Liefern und in einer Höhe von 7 Metern an einem Leuchtenmast betriebsfertig montieren.

angebotenes Fabrikat/Typ

'...............................................................................'
(vom Bieter anzugeben)
Menge: 6,000 St
Kostengruppe DIN 276 2018-12: 450000000

**01.01.0110 Industrie-Schaltnetzteil zur Hutschienenmontage**
Indutrie-Schaltnetzteil zur Hutschienenmontage

Stromversorgung für industrielle Anwendungen
Für den Betrieb zwischen -25° und + 70° ausgelegt

Elektrische Werte
Ausgangsspannung 48 V DC, einstellbar von 30 - 56 V DC
Strom 5 A
Eingangsspannung 85 - 277 VAC
Leistung 240 W
Eingangsspannung 80 - 370 VDC
Wirkungsgrad 92,5 %
Einschaltstrom 15 A
Restwelligkeit 50 mV
Leerlaufverluste 2,4 W

Maße
Breite 60 mm
Höhe 130 mm
Tiefe 125 mm

Gewichte
Gewicht 1,05 kg

Fabrikat: Weidmüller
Typ: PRO MAX 240W 48V 5A

Diese Position versteht sich inklusive Liefern und betriebsbereit Einrichten einschließlich systemgebundenem Zubehör sowie allen Einstell- und Inbetiebnahmeleistungen.

komplett mit allem notwendigen Zubehör liefern und
betriebsfertig in zuvor beschriebenes Leergehäuse
einbauen und anschliessen.

angebotenes Fabrikat/Typ

'...............................................................................'
(vom Bieter anzugeben)
Menge: 6,000 St
Kostengruppe DIN 276 2018-12: 450000000

**01.01.0120 Set für elektrische Sicherheit 230 VAC**
Set für elektrische Sicherheit für 230 VAC bestehend aus:
- LS-Sicherung
- Überspannungsschutz
- Türschalter (im Lieferumfang, aber in diesem Fall ungenutzt)

Allgemeines Betriebsbedingungen:
LS-Sicherung: -40 °C bis 75 °C
Überspannungsschutz: -40 °C bis 80 °C
Türschalter: -40 °C bis 85 °C

Zulassungen LS-Sicherung: IEC/EN 60947-2, UL 489, CSA 22.2 No. 5
Überspannungsschutz: IEC 61643-1 Ed2, UL 1449 Ed3
Türschalter: EN 61058, UL 1054

Abmessungen LS-Sicherung: 92 x 17,5 x72 mm
Überspannungsschutz: 85 x 35 x 65 mm
Anschlussblock 4 x 2,5 mm2
(L): 80 x 6 x37 mm
Anschlussblock 4 x 2,5 mm2
(GND): 80 x 6 x37 mm
Anschlussblock 2 x 6 mm2
(GND): 67 x 8 x37 mm
Türschalter: 41 x 10 x30 mm
Türschalterkabel: 1000 mm
Schraube: 30 mm

Fabrikat: Axis
Typ: ähnlich Electrical Safety Kit

Diese Position versteht sich inklusive Liefern und betriebsbereit Einrichten einschließlich systemgebundenem Zubehör sowie allen Einstell- und Inbetiebnahmeleistungen.

komplett mit allem notwendigen Zubehör liefern und
betriebsfertig in zuvor beschriebenes Leergehäuse
einbauen und anschliessen.

angebotenes Fabrikat/Typ

'...............................................................................'
(vom Bieter anzugeben)
Menge: 6,000 St
Kostengruppe DIN 276 2018-12: 450000000

**01.01.0130 PoE-Injektor 60 W für PTZ-Kamera**
Der PoE-Injektor 60 W ist ein kompakter Plug-and-Play Media Converter mit PoE. Das integrierte Netzteil minimiert den Verkabelungsaufwand und vereinfacht den Einbau.
Der Midspan besitzt Dateneingänge des Typs RJ-45. Die Leistung des High PoE beträgt 60 W.
Single Port High PoE Midspan, 60 W. Mit IEEE 802.3at und 802.3af kompatibel. Der Midspan kann mit einer optional erhältlichen DIN-Klammer an einer Wand, einem Regal oder einer DIN-Schiene installiert werden.
Funktion:
Daten und Strom werden über ein Ethernet-Kabel in ein Netzwerk-Videoprodukt eingespeist. Für ein Netzwerkvideoprodukt ohne integrierte PoE-Unterstützung in Kombination mit einem PoE-Splitter zu verwenden.
Datenrate:
10/100/1000 MBit/s
Stromversorgung:
High Power over Ethernet, max. 60 W
Eingang:
Eingangsspannung Wechselstrom: 100 bis 240 V Wechselstrom Wechselstromfrequenz: 50 bis 60 Hz
Ausgang:
56 V Gleichstrom (max. 60 W)
Anschlüsse:
Geschirmt RJ-45, EIA 568A und 568B
Betriebsbedingungen:
Bis zu 30 W: -10 °C bis +55 °C Bis zu 60 W: -10 °C bis +45 °C Relative Luftfeuchtigkeit max. 90 % (nicht kondensierend)
Abmessungen:
50 x 80 x 184 mm
Gewicht:
517 g

Fabrikat: Axis
Typ: T8134 60 W Midspan

Diese Position versteht sich inklusive Liefern und betriebsbereit Einrichten einschließlich systemgebundenem Zubehör sowie allen Einstell- und Inbetiebnahmeleistungen.

komplett mit allem notwendigen Zubehör liefern und
betriebsfertig in zuvor beschriebener PTZ-Kamerahalterung einbauen und anschliessen.

angebotenes Fabrikat/Typ

'...............................................................................'
(vom Bieter anzugeben)
Menge: 1,000 St
Kostengruppe DIN 276 2018-12: 450000000

**01.01.0140 Beigestellten Micro-Netzwerkswitch einbauen**
Vom Nutzer bereitgestellten bereits konfigurierten 6 Port Ethernet-Microswitch auf Hutschiene im Überwachnungschrank am Mast montieren und an Netzteil und Netzwerk betriebsbereit anschließen.
In einem vorhandenen Gehäuseschrank betriebsfertig montieren.
Menge: 6,000 St
Kostengruppe DIN 276 2018-12: 450000000

**01.01.0150 Flexibler Kabelübergang**
Flexibler Kabelübergang zum Schutz der Netzwerkkabel zwischen den Kameras und den Außengehäusen gegen Umwelteinflüsse.
Bestehend aus 1 Stück Metallschutzschlauch 0,8 m sowie entsprechenden beidseitigen Kabelverschraubungen.

Liefern und betriebsfertig montieren.
Menge: 9,000 St
Kostengruppe DIN 276 2018-12: 450000000

**01.01.0160 Netzwerk-E/A-Relaismodul**
E/A Netzwerk Relaismodul für den Einsatz im Außenbereich
Das Netzwerk-E/A-Relaismodul ist ein intelligentes Modul mit konfigurierbaren Ein-/Ausgängen, konfigurierbaren Relais und überwachten Eingängen. Die offene Plattform ermöglicht eine umfassende Integration in Steuerungen anderer Gebäudesysteme sowie die Anbindung an eine Software von Drittanbietern.
Das Netzwerk-E/A-Relaismodul wird zusammen mit einem robusten Gehäuse geliefert und ist daher für den Außenbereich geeignet, Vandalismus geschützt sowie nach UL294 zertifiziert.
8 E/A mit überwachten Eingängen und konfigurierbaren Ebenen
8 C-Relais
Gleichstromausgang (12 und 24 V)
PoE+ oder 12- und 24-V-Gleichstromeingang
Offene API für Softwareintegration, einschließlich VAPIX
Digital-E/A
Acht E/As, konfigurierbar als Eingang, überwachter Eingang
mit Analogauslesung oder Ausgang (Digitaleingang: 0 bis max.
40 V DC, Überwachung von 0 bis 12 V (4 Zustände) möglich,
Digitalausgang: 0 bis max. 40 V DC, Open Drain, max. 100 mA)
Relais
Acht Relais (Form C), NO-/NC-Kontakte, max. 1 A,
48 V Gleichstrom, (Außenbereich max. 30. V Gleichstrom)
Sicherheit:
Kennwortschutz, IP-Adressfilter, HTTPS Verschlüsselung, Netzwerk-Zugriffskontrolle nach IEEE 802.1X, Digest-Authentifizierung
Unterstützte Protokolle:
IPv4, IPv6, HTTP, HTTPS, TLS, QoS layer 3 DiffServ, FTP,
SFTP, SMTP, Bonjour, UPnPTM, SNMPv1/v2c/v3 (MIB-II),
DNS, DynDNS, NTP, RTSP, RTP, TCP, UDP, IGMP, RTCP,
ICMP, DHCP, ARP, SOCKS4
Anwendungsprogrammierschnittstelle:
Offene API für Softwareintegration
Manipulationserkennung:
Spezieller Manipulationseingang für externe
Manipulationskontakte
Ereignisverlauf:
30.000 FIFO (First In, First Out)
Ereignisaktionen:
Benachrichtigung per E-Mail, HTTP, HTTPS und TCP, Externer Ausgangs-Port, Status LED
Ereignisauslöser:
Manipulationserkennung, Netzwerkausfall, Konfiguration, Ereignisaufzeichnung, Hardware, Eingangssignal, Zeitplan, System, Zeitüberwachte Eingänge (4 Zustände), Relais und Ausgänge, Heartbeat-Verlust
Software:
Konfiguration und grundlegende Verwaltung über Internet Explorer, Firefox, Chrome oder Safari
Stromversorgung:
Netzanschluss: 8-28 V DC, max. 26 W oder Power over Ethernet, IEEE 802.3af Typ 1, Klasse 3, oder IEEE 802.3at Typ 2, Klasse 4 Stromausgang: 12 V DC und 24 V DC. Max. Stromabgabe zwischen 12-V- und 24-V-Ausgängen:
PoE Klasse 3: 3,6 W PoE Klasse 4/Gleichstromeingang:
12 W
Anschlüsse:
1x RJ-45 10BASE-T/100BASE-TX-Anschlussblöcke: 1x DC IN,
2xDC OUT, 8x Ein-/Ausgänge, 8x Relais, 1x Manipulation, 1x
RS485 (für künftige Verwendung), Kabelgröße für Anschlüsse:
CSA: AWG 28-16, CUL/UL: AWG 30-14
Betriebsbedingungen:
-30 °C bis 55 °C
Relative Luftfeuchtigkeit:
20 bis 85 % (nicht kondensierend)
Abmessungen:
361 x 282 x 131 mm
Gewicht:
5 Kg

Fabrikat: Axis
Typ: A9188-VE

Diese Position versteht sich inklusive Liefern und betriebsbereit Einrichten einschließlich systemgebundenem Zubehör sowie allen Einstell- und Inbetiebnahmeleistungen.
Die Einbindung in das VMS (VideoManagementSystem) ist nicht Bestandteil dieser Position.
Liefern und auf einer Wand betriebsfertig montieren.

angebotenes Fabrikat/Typ

'...............................................................................'
(vom Bieter anzugeben)
Menge: 1,000 St
Kostengruppe DIN 276 2018-12: 450000000

#### Untertitel 01.02 Glasfasertechnik

**01.02.0010 LWL Universalkabel (Außen-/Innenkabel in Leerrohr/Trasse) 24 x OS2 in Kabelrinne**
LWL Universalkabel U-DQ(ZN)BH LSHF-FR 1x24xOS2 für
Innen- und Außenverlegung Brandklasse D(ca) E(ca)

Universelles LWL-Innen-/Außenkabel mit zentraler
Bündelader.
Hauseinführungskabel zur Außenverlegung in geeigneten
Rohren und Schächten, zur Innenverlegung als
halogenfreies, flammwidriges Trassen- und Steigekabel.
Die zentrale Anordnung der Fasern erlaubt einen
kostengünstigen und dünnen Kabelaufbau. Die Kabel sind
UV-beständig, metallfrei, längswasserdicht, zugfest,
nagetiergeschützt und halogenfrei-flammwidrig. Nach ISO
11801 2nd edition, EN 50173-1:2002, IEC 60794-2-20

Zentralelement gefüllte Bündelader mit 24 Fasern OS2,
Zugentlastung: Längslaufende Zugentlastungselemente,
quellfähige Bewicklung (Q) zur Sicherstellung der
Längswasserdichtigkeit mit verstärkter Glasrovinglage
als nichtmetallischer Nagetierschutz mit hoher
Zugfestigkeit

Kabelmantel flammwidriger, halogenfreier Kabelmantel
(LSHF),
Außendurchmesser 7,5 mm

Min. Biegeradius während der Montage 100mm
Min. Biegeradius nach der Montage 60mm

Temperaturbereich gemäß IEC 60794-1-2 F1:
Während Verlegung -15 bis + 40 Grad C
Während Betrieb -30 bis + 70 Grad C
Während Transport/Lagerung -40 bis + 60 Grad C

Querdruckfestigkeit gemäß IEC60794-1-2 E3: 2000 N/100mm
Zugfestigkeit gemäß IEC60794-1-2 E1: 1500 N kurzzeitig
Längswasserdichtigkeit gemäß IEC 60794-1-2 F5B
Schlagfestigkeit gemäß IEC 60794-1-2 E4: 20Nm

Flammwidrigkeit nach LSHF-FR nach IEC60332-1; IEC 60754
-1, IEC60754-2; IEC 61034-2
Brandlast 1100 MJ/km; 0,31 kWh/m
Brandschutzkabel nach Klasse D (ca), E(ca) CPR

Chemische Eigenschaften: Schwermetallfrei nach RoHS
2002/95/EG

Spezifikation OS2 Faser nach Norm IEC / EN 60793-2-50
Category B.1.3 EN 50 173-1:2007, cat. OS2
ITU-T Empfehlungen G.652.D und C, B, A ISO / IEC
11801:2002, cat. OS2, IEEE 802.3 - 2002 incl. 802.3ae
ISO / IEC 24702: 2006, cat. OS2

liefern und in Teillängen in vorhandenen Rohren, Kanälen, Masten
oder ähnlichem einziehen, auf Kabelbühnen einschließlich
Kabelbindern verlegen oder gebündelt auf C-Profilschienen bzw. in Sammelhalterungen.
Befestigungsmaterial und Verlegesysteme bauseits oder gesondert vergütet.

angebotenes Fabrikat/Typ

'...............................................................................'
(vom Bieter anzugeben)
Menge: 80,000 m
Kostengruppe DIN 276 2018-12: 450000000

**01.02.0020 LWL Universalkabel (Außen-/Innenkabel in Leerrohr/Trasse) 24 x OS2 Einzelbefestigung**
LWL Universalkabel U-DQ(ZN)BH LSHF-FR 1x24xOS2 für
Innen- und Außenverlegung Brandklasse D(ca) E(ca)

wie zuvor beschrieben, jedoch mit anteiligem Befestigungsmaterial liefern und mit Einzelbefestigung betriebsbereit verlegen.

angebotenes Fabrikat/Typ

'...............................................................................'
(vom Bieter anzugeben)
Menge: 15,000 m
Kostengruppe DIN 276 2018-12: 450000000

**01.02.0030 LWL Universalkabel (Außen-/Innenkabel in Leerrohr/Trasse) 12x OS2 in Kabelrinne**
LWL Universalkabel U-DQ(ZN)BH LSHF-FR 1x12xOS2 für
Innen- und Außenverlegung Brandklasse D(ca) E(ca)

Universelles LWL-Innen-/Außenkabel mit zentraler
Bündelader.
Hauseinführungskabel zur Außenverlegung in geeigneten
Rohren und Schächten, zur Innenverlegung als
halogenfreies, flammwidriges Trassen- und Steigekabel.
Die zentrale Anordnung der Fasern erlaubt einen
kostengünstigen und dünnen Kabelaufbau. Die Kabel sind
UV-beständig, metallfrei, längswasserdicht, zugfest,
nagetiergeschützt und halogenfrei-flammwidrig. Nach ISO
11801 2nd edition, EN 50173-1:2002, IEC 60794-2-20

Zentralelement gefüllte Bündelader mit 12 Fasern OS2,
Zugentlastung: Längslaufende Zugentlastungselemente,
quellfähige Bewicklung (Q) zur Sicherstellung der
Längswasserdichtigkeit mit verstärkter Glasrovinglage
als nichtmetallischer Nagetierschutz mit hoher
Zugfestigkeit

Kabelmantel flammwidriger, halogenfreier Kabelmantel
(LSHF),
Außendurchmesser 7,5 mm

Min. Biegeradius während der Montage 100mm
Min. Biegeradius nach der Montage 60mm

Temperaturbereich gemäß IEC 60794-1-2 F1:
Während Verlegung -15 bis + 40 Grad C
Während Betrieb -30 bis + 70 Grad C
Während Transport/Lagerung -40 bis + 60 Grad C

Querdruckfestigkeit gemäß IEC60794-1-2 E3: 2000 N/100mm
Zugfestigkeit gemäß IEC60794-1-2 E1: 1500 N kurzzeitig
Längswasserdichtigkeit gemäß IEC 60794-1-2 F5B
Schlagfestigkeit gemäß IEC 60794-1-2 E4: 20Nm

Flammwidrigkeit nach LSHF-FR nach IEC60332-1; IEC 60754
-1, IEC60754-2; IEC 61034-2
Brandlast 1100 MJ/km; 0,31 kWh/m
Brandschutzkabel nach Klasse D (ca), E(ca) CPR

Chemische Eigenschaften: Schwermetallfrei nach RoHS
2002/95/EG

Spezifikation OS2 Faser nach Norm IEC / EN 60793-2-50
Category B.1.3 EN 50 173-1:2007, cat. OS2
ITU-T Empfehlungen G.652.D und C, B, A ISO / IEC
11801:2002, cat. OS2, IEEE 802.3 - 2002 incl. 802.3ae
ISO / IEC 24702: 2006, cat. OS2

liefern und in Teillängen in vorhandenen Rohren, Kanälen, Masten
oder ähnlichem einziehen, auf Kabelbühnen einschließlich
Kabelbindern verlegen oder gebündelt auf C-Profilschienen bzw. in Sammelhalterungen.
Befestigungsmaterial und Verlegesysteme bauseits oder gesondert vergütet.

angebotenes Fabrikat/Typ

'...............................................................................'
(vom Bieter anzugeben)
Menge: 180,000 m
Kostengruppe DIN 276 2018-12: 450000000

**01.02.0040 LWL Universalkabel (Außen-/Innenkabel in Leerrohr/Trasse) 12x OS2 Einzelbefestigung**
LWL Universalkabel U-DQ(ZN)BH LSHF-FR 1x12xOS2 für
Innen- und Außenverlegung Brandklasse D(ca) E(ca)

wie zuvor beschrieben, jedoch mit anteiligem Befestigungsmaterial liefern und mit Einzelbefestigung betriebsbereit verlegen.

angebotenes Fabrikat/Typ

'...............................................................................'
(vom Bieter anzugeben)
Menge: 15,000 m
Kostengruppe DIN 276 2018-12: 450000000

**01.02.0050 Spleissbox 19zoll 1HE 12x LC-DX, 12xPigtail Singlemode OS2**
LWL-Spleissbox 19zoll 1HE ausziehbar SM OS2 mit Shutter
Frontblende 6 x LC-Duplex, 6 Blinddeckel und 12xPigtail Singlemode OS2

Ausziehbare Spleissbox zur Vereinfachung der
Spleissarbeiten, spleissfertig vorbereitet, Pigtails in
Spleisskassetten eingelegt und abgesetzt.

Bestückung:
12x Pigtail mit LC-Stecker / OS2 spleissfertig
6x Kupplung LC-Duplex mit Keramik-Hülse,
mit Shutter
6x Blinddeckel
2x Spleisskassette, 1x Deckel
2x Spleissschutzhalter für Crimp-Spleissschutz
1x Verschraubung M20, 1x Blindeinsatz für M20
Spleißschutz

LWL-Qualität:
Fasern gemäß IEC 61753-1, farbig, Klasse B/SM1
Dämpfung typisch <= 0,12 dB
Rückflussdämpfung > 65 dB

19zoll, 1HE, 44 x 483 x 230 mm
Frontblende Stahlblech lackiert, ähnlich RAL 7035
Kabeleinführung rückseitig links und rechts

komplett lieferen und betriebsfertig in Betrieb nehmen
- Kabeleinführung, Kabelarbeiten, Zubehör und sämtliche Materialien
sind einzuberechnen.

Spleiße und OTDR Messungen sind separat ausgeschrieben.

komplett mit allem erforderlichen, systemgebundenen
Zubehör liefern und betriebsfertig montieren

angebotenes Fabrikat/Typ

'...............................................................................'
(vom Bieter anzugeben)
Menge: 1,000 St
Kostengruppe DIN 276 2018-12: 450000000

**01.02.0060 Patch- und Spleissbox IP55**
Kompakte Patch- und Spleissbox zur Monatge im Leuchtenmast hinter einem Türauschnitt von 400 mm x 85 mm.

- Kleine und kompakte Bauweise
- Kompatibel mit den gängigsten Kabeltypen

Material: Kunststoff
Schutzart: IP55 nach IEC 61753-1
Einführungen: 3 x Rund (Ø 32 mm)
Abdichtung: Kabelabdichtungssätze und Zubehör sind mitzuliefern
Befestigung: optional mit Wand und Masthalterung
Spleissmodul: 2 Kassetten mit 12 Spleisse mit Einzelfasermanagement
Spleissschutz: Crimp oder Schrumpf
Abmessungen: 170 x 110 x 70mm (H x B x T)

Fabrikat der Planung: fiberwork AG
Typ: Spleissbox PSB 0 Transit

komplett mit allem notwendigen Systemzubehör liefern und betriebsfertig in Betrieb nehmen
- Kabeleinführung, Kabelarbeiten, Zubehör und sämtliche Materialien
sind einzuberechnen.

Spleiße und OTDR Messungen sind separat ausgeschrieben.

Liefern und betriebsfertig montieren.

angebotenes Fabrikat/Typ

'...............................................................................'
(vom Bieter anzugeben)
Menge: 6,000 St
Kostengruppe DIN 276 2018-12: 450000000

**01.02.0070 Pigtail LC Faser 9/125 µm**
Pigtail 1*LC mit Singlemode Faser 9/125 µm liefern
und in Spleißkassatte auf Universalkabel aufspleissen.

Steckertyp: Pigtailstecker LC
Fasertyp: 9/125µm G.657.A2
Ader Durchmesser: 0.6mm
Ferrulenmaterial: Voll Keramik (1.25 mm)
Gehäusematerial: Kunststoff
Gehäusefarbe: grün
Knickschutztüllentyp: 0.9 mm, grün

Mechanische Eigenschaften:
Dauerhaltbarkeit: min. 1000 Steckzyklen
Optische Eigenschaften:
Einfügedämpfung: 97% <0.25dB, max: 0.35dB
Rückflussdämpfung: > 65dB
Normen
Kompatibilität: IEC 61754-20, TIA 604-10-A

Länge: 1.0m

Inklusive allem notwendigen Zubehör, Reinigungs- und
Fertigungsmaterialien liefern und betriebsfertig montieren.

Die Messung ist separat ausgeschrieben.

angebotenes Fabrikat/Typ

'...............................................................................'
(vom Bieter anzugeben)
Menge: 12,000 St
Kostengruppe DIN 276 2018-12: 450000000

**01.02.0080 LWL Kupplung LC Simplex**
LWL Kupplung LC Simplex Buchse zu LC Simplex Buchse grün

Spezifikation Anschlüsse:
1 x LC Simplex Buchse
1 x LC Simplex Buchse
Für Singlemode Faser
Einfügedämpfung < 0,2 dB
Keramikhülse
Mit Staubschutzabdeckung
Betriebstemperatur: -40 °C ~ 85 °C
Material: Kunststoff
Farbe: grün
Maße (LxBxH): ca. 25,7 x 13,3 x 9,5 mm

komplett liefern und in in Spleißgehäuse mit entsprechender
Halterung betreibsbereit montieren.

angebotenes Fabrikat/Typ

'...............................................................................'
(vom Bieter anzugeben)
Menge: 12,000 St
Kostengruppe DIN 276 2018-12: 450000000

**01.02.0090 LWL-Fusionsspleiß Singlemode-Faser**
LWL-Fusionsspleiß zwischen Pigtails und Außen- bzw.
Innenglasfaserkabeln herstellen, inklusive Crimpspleißschutz und anteiligem Absetzen des ankommenden LWL-Kabels.

Fasertyp:  Singlemode 9/125 µm

Inkl. aller notwendigen Zubehör, Reinigungs und
Fertigungsmaterialien
Menge: 38,000 St
Kostengruppe DIN 276 2018-12: 450000000

**01.02.0100 OTDR Feldmessungen der LWL Strecken**
LWL-Abnahmemessungen mit OTDR Messprotokoll
Vollständige Prüfung aller installierten LWL-Strecken

Alle LWL-Datenstrecken sind mittels OTDR gemäß IEC
14763-3 nach Abschluss der Installation messtechnisch
zu überprüfen. Jede OTDR- Messkurve ist auf
Auffälligkeiten (z.B. wellenlängenabhängige
Besonderheiten, Geisterreflexionen) zu bewerten. Die
Messungen sind bidirektional mit Vor- und Nachlauffaser
inkl. Dokumentation aller Messergebnisse durchzuführen:
für Singlemode bei 1310 nm und 1550 nm
für Multimode bei 850 nm und 1300 nm

Zur Bewertung einer LWL-Strecke sind die
Gesamtergebnisse aller Einzelereignisse nach
Normvorgaben zu berücksichtigen.
Zur Bewertung eines Stecker-Überganges gelten folgende
Grenzwerte für die Einfüge-/ Rückflussdämpfung:
- Singlemode APC Klasse B/SM1: 0,12 dB / 65 dB Premium
- Singlemode Klasse B/SM2: 0,12 dB / 45 dB Premium
- Singlemode Klasse C/SM2: 0,25 dB / 45 dB Standard
- Multimode Klasse B/MM2: 0,12 dB / 40 dB Premium
- Multimode Klasse C/MM3: 0,25 dB / 35 dB Standard

Für die Durchführung der OTDR-Messungen dürfen
ausschließlich Messfasern eingesetzt werden, deren
Stecker Referenzqualität aufweisen. Ein Nachpolieren
der Steckerstirnflächen ist nicht zulässig.
Alle Steckerstirnflächen sind vor und nach den
Messungen mittels Mikroskop (200 bzw. 400-facher
Vergrößerung) auf mögliche Verschmutzungen zu
überprüfen. Messungen dürfen nur mit sauberen Messfaser
und an sauberen LWL-Steckerstirnflächen durchgeführt
werden. Kontaminierte LWL-Steckerstirnflächen sind vor
den Messungen durch den Installations-Dienstleiter
fachgerecht zu reinigen.
Die Länge der Vor- und Nachlauffasern hat für
Singlemode 500 m und für Multimode 100 m zu betragen.

Die OTDR-Messprotokolle sind für jede LWL-Datenstrecke
im Originalformat des jeweiligen Messgeräteherstellers
inkl. Viewer-Software in strukturierter Form dem
Datenträger (USB Stick) oder in Absprache mit
dem Auftraggeber per Datenübertragung/Abruf in digitaler
Form zu übergeben und müssen neben den Messergebnissen
zusätzlich mindestens folgende Angaben enthalten:.

- Fabrikat/Typ und Seriennummern der Messgeräte
- Datum der letzten Kalibrierung des Messgerätes
- Name des Messenden, Ort, Datum, Uhrzeit
- Ausgewählter Test-Standard
- Portbezeichnungen und Messrichtung
- Eingestellter Brechnungsindex

Es ist darauf zu achten, dass die Messzeit ausreichend
lang eingestellt wird, um durch die Mittelwertbildung
vieler Einzelmessungen ein genaues und rauschfreies
Ergebnis zu erhalten (tmess größer 20 s).

Die Pulslänge ist so zu wählen, dass die ortsbezogene
Auflösung hoch genug ist, um jeden Stecker-Kupplung-
Steckerübergang (ggf. inkl. Spleiß) über die LWL-
Strecke zu bewerten. Dies fordert einen rauschfreien
Kurvenverlauf bei ausreichender Pegelauflösung. Das
OTDR ist so einzustellen, dass bei kleinstmöglicher
Pulslänge ein rauschfreier Kurvenverlauf ermittelt
wird.
Menge: 12,000 St
Kostengruppe DIN 276 2018-12: 450000000

**01.02.0110 Dämpfungsmessung OS2 (Singlemode) 1310/1550 nm**
Dämpfungsmessung über alle Spleißstellen der
ausgeschriebenen OS2-Anlage bei 1310nm sowie
1550nm inklusive Protokoll auf Datenträger mit
folgenden Angaben:
- Mssgerät
- Messwellenlänge
- Kabel-ID
- Messort
- Ort des fernen Endes
- absolute Dämpfung in dB
- Dämpfungswerte aller Punkte in dB
- Prüfdatum
- Prüfer
Menge: 12,000 St
Kostengruppe DIN 276 2018-12: 450000000

**01.02.0120 Gepanzertes Glasfaser-Kabel OS2 LC Duplex**
Gepanzertes Glasfaser-Kabel OS2 LC Duplex auf LC Duplex Singlemode, LWL-Kabel für den Innen- und Außenbereich, 10GB 9/125um LSZH OD 3,0mm Schwarz. mit Innenrohr aus rostfreiem
Stahl.

Robustes gepanzertes Design: Geeignet für die Installation in rauen Umgebungen wo mechanische Einwirkungen auf das Kabel zu erwarten sind. Sie sind auch für die Installation in Leitungen geeignet, wo Widerstand gegen Nagetiere oder Feuchtigkeit erwartet wird.

Hochwertiges Glasfasermaterial: Das OS2 LC Duplex zu LC Duplex Singlemode-Glasfaser-Patchkabel verfügt über eine 9/125µm hochwertige Glasfaser-Ummantelung mit einem Durchmesser von 3,0 mm. Der schwarze LSZH-Mantel eignet sich für Innen- und Außeninstallationen (dieses Kabel ist witterungsbeständig).

Länge: 10,0m

Liefern und betriebsfertig innerhalb eines Leuchtenmastes
montieren.

angebotenes Fabrikat/Typ

'...............................................................................'
(vom Bieter anzugeben)
Menge: 6,000 St
Kostengruppe DIN 276 2018-12: 450000000

**01.02.0130 Patchkabel bis 2 m RJ45 umspritzt**
Patchkabel grau RJ45 geschirmt AWG26/7 S/FTP Kat.6A
ISO/IEC Länge bis 2,0 m Belegung 1:1

Hochgeschirmtes Patch- und Anschlusskabel S/FTP
beidseitig mit RJ45 kompatibel zu allen gängigen RJ45-
Auslässen in Verteilergestellen und Endgeräten. Stecker
Kunststoff umspritzt für optimale Zugentlastung und
Stabilität mit Rasthebel-Schutz, optimiert für den
Einsatz in High-Density Switches.

Einsatzbereiche: IEEE 802.3 und 5; 10Base-T; 100Base-T;
1000Base-T; 10GBase-T; 16MB; ATM; ISDN, Telefon

Kabel: S/FTP, 4-paarig AWG26/7
Mantel: FRNC IEC 60754-2, IEC61034
Brandverhalten: IEC 60332-1-2
RoHS: frei von gefährlichen Stoffen nach 2002/95/EG
750 Steckzyklen
Stecker: beidseitig RJ45 geschirmt Kat.6A umspritzt,
optionale Farb-Markierung mittels aufsteckbarem Clip
Normen: Kat.6A (tiefgestellt) nach ISO/IEC 11801 2002,
EN 50173-2, IEC 60603-7-51
Mit GHMT Prüfzertifikat
Geeignet für Remote Powering PoE plus
Mantelfarbe schwarz

Länge: bis 2,0m

Liefern und betriebsfertig montieren.

angebotenes Fabrikat/Typ

'...............................................................................'
(vom Bieter anzugeben)
Menge: 9,000 St
Kostengruppe DIN 276 2018-12: 450000000

**01.02.0140 RJ45 Stecker feldkonfektionierbar mit Kabelabschlussblock Kat.6A**
RJ45 Stecker feldkonfektionierbar mit
Kabelabschlussblock Kat.6A ISO/IEC geschirmt, Montage
mit Montagetool

Zur Übertragung von analogen und digitalen Sprach-,
Bild- und Datensignalen bis 500 MHz und 10 GBit/s.

Normen: IEC 60603-7-51, Kat. 6A (tiefgestellt) ISO/IEC
11801 AM02,
Klasse EA (tiefgestellt) ISO/IEC 11801 AM1 und AM02
PoE plus / Remote Powering nach IEEE802.3 af/at IEC
60512-99-001
Übertragung von 10 Gigabit Ethernet nach IEEE 802.an

Kabelabschlussblock: mit
Der Kabelabschlussblock ist wahlweise für AWG22-24 und
AWG26-27 (Flexkabel) erhältlich.

RJ45-Stecker: Zink-Druckguss-Gehäuse vernickelt,
Schirmkontaktierung 360°, Zugentlastung mittels
Kabelbinder Kabeldurchmesser: stufenlos von 5 - 9,5 mm
Kabelzuführung gerade 180 Grad,

Diese Position versteht sich inklusive Liefern und betriebsbereit Einrichten einschließlich systemgebundenem Zubehör sowie allen Einstell-, Programmier- und Inbetiebnahmeleistungen.

Liefern und betriebsfertig montieren inklusive notwendiger Abnahmemessung des Kabels mit dem neu montierten RJ45-Stecker.

angebotenes Fabrikat/Typ

'...............................................................................'
(vom Bieter anzugeben)
Menge: 9,000 St
Kostengruppe DIN 276 2018-12: 450000000

#### Untertitel 01.03 Inbetriebnahme

**01.03.0010 Erstellung Pflichtenheft**
Erstellung eines Pflichtenheftes in Zusammenarbeit mit dem Betreiber/Nutzer. Das Pflichtenheft sorgt für Klarheit und Transparenz über die Anforderungen und Funktionen der fertigen technischen Anlage, wodurch das Risiko von Missverständnissen und Fehlern während der Realisierung verringert werden.

- Festlegen des Bildausschnittes mit Unterstützung durch
Screenschots der jeweiligen Kamera
- Festlegen der Alarmzonen
- Festlegen der notwendigen Ansteuerungen im Alarmfall
Menge: 24,000 Std
Kostengruppe DIN 276 2018-12: 450000000

**01.03.0020 Erfassung von Gerätedaten (Kameras und Server)**
Erfassung von Gerätedaten (Kameras und Server)

Um Netzwerkgeräte in das LWL Netzt zu integrieren, ist vorab die Erfassung der Gerätedaten zu leisten.
Diese Daten werden anschliessend in die Gerätedatenbank (WO) der IT aufgenommen.

Der Lieferant hat folgende Daten der Kamera/Server in einer vom AG bereitgestellten Excel-Tabelle zu liefern:

- Seriennummer
- Standort
- Gebäude
- Raum
Anmerkung: Sollte die Kamera an einem Mast befestigt sein,
so ist dann die Mastnummer anzugeben
- Beschreibung (z.B. Kamera 1)
- Lieferant (Name der Installationsfirma)
- Herstellermodell (Der genaue Typ der Kamera oder Server)
- Lieferdatum sowie Garantiezeit
- MAC Adresse
Anmerkung: Die Kamerasmüssen ihre IP Adresse per DHCP
beziehen. Ein statischer IP Adressen Eintrag in den Kameras
ist nicht gestattet (siehe Vorbemerkungen). Daher wird
besonderer Wert darauf gelegt, dass die MAC Adressen
korrekt angegeben werden.

Die normierte Tabelle ist vorab beim Lokationsverantwortlichen anzufragen. In dieser Tabelle sollen die oben genannten Daten
eingetragen werden.
Die Installation darf erst erfolgen, wenn die Tabelle fehlerfrei und vollständig ist.
Bei Bedarf kann auch eine Beispieltabelle mit Daten beigestellt werden.

Der hier genannte Preis für die Erfassung der Gerätedaten bezieht sich auf ein Gerät (Kamera, Server, Switch usw. ).
Menge: 11,000 St
Kostengruppe DIN 276 2018-12: 450000000

**01.03.0030 Unterstützung Systemintegration**
Unterstützung des vorhandenen Vertrags- und Servicepartners bei der Integration der neuen Videokameras in das vorhandene Video Management System.

Softwareseitige Einbindung der neuen Kameras und des E/A-Moduls in das bereits vorhandene VMS.

- Abstimmung der Schnittstellen
- Abstimmung notwendiger Protokolle
- Abstimmung notwendiger Programmierungen
Menge: 24,000 Std
Kostengruppe DIN 276 2018-12: 450000000

### Titel 02 Stundenlohnarbeiten

*Hinweis: Hinweis Stundenlohnarbeiten*
Hinweis Stundenlohnarbeiten

HINWEIS
Die Zeit für die täglich notwendigen Personalüberprüfungen und die Begleitung durch Wachpersonal zum Betreten des Klinikgeländes/der Baustelle sind in den Einheitspreisen zu berücksichtigen. Hierfür sind pro Mitarbeiter 30 Minuten einzuplanen. Eine separate Vergütung für diese Schleusenzeiten erfolgt nicht.

Die Verrechnungssätze gelten unabhängig von der Anzahl
der abgerechneten Stunden.

In den LV-Positionen der hier angebotenen Verrechnungssätze (EUR/Stunde) sind sämtliche Aufwendungen,
insbesondere die Lohn- und Gehaltskosten, Gemeinkostenanteile, einschl. der Sozialkassenbeiträge, vermögenswirksame Leistungen sowie Lohn- und Gehaltsnebenkosten, Anfahrtskosten einschl.
Auslösungen und Reisekosten berücksichtigt.

Stundenlohnarbeiten können nur anerkannt werden, wenn sie:
1. ausdrücklich mit der Fachbauleitung abgestimmt sind.
2. innerhalb einer Woche von dieser bescheinigt worden sind.
3. zur Abrechnung die Erstschrift des Leistungsnachweises vorgelegt wird.
4. die Anwesenheit vor Ort kann von einem Mitarbeiter in der Einrichtung per Unterschrift bestätigt werden.

Warte- und Ausfallzeiten werden nur anerkannt, wenn sie:

1. der Fachbauleitung unverzüglich gemeldet werden.
2. durch organisatorische Maßnahmen des AN nicht zu umgehen sind.
3. vom AG zu vertreten waren und von der Fachbauleitung innerhalb von 3 Arbeitstagen bescheinigt worden sind.

Überstunden werden nur gesondert vergütet, wenn diese vorher mit Fachbauleitung abgestimmt und genehmigt worden sind.

Maßgeblich sind grundsätzlich die Bestimmungen der VOB/B (§§ 2 Abs. 10 und 15) sowie die einschlägigen Vertragsbedingungen nach VHB.

Zur Klarstellung der Unterscheidung zwischen Systemtechniker- Monteur- und Helferstunden:
Es wird die Art der ausgeführten Arbeiten und nicht die innerbetriebliche Funktion des jeweiligen Mitarbeiters vergütet.

**02.0010 Systemtechniker Normalzeit**
Systemtechniker Normalzeit

Montagestunden für Leistungen mit gehobenen fachlichen
Anforderungen (Programmierarbeiten, Entstörung von speicherprogrammierten Anlagen o.Ä.), die durch Systemtechniker ausgeführt werden müssen .

Stundensatz Systemtechniker
Montag bis Samstag 6.00 Uhr - 18.00 Uhr
Menge: 5,000 Std
Kostengruppe DIN 276 2018-12: 450000000

**02.0020 Monteur Normalzeit**
Monteur Normalzeit

Montagestunden für Leistungen mit normalen fachlichen
Anforderungen, die durch Monteure ausgeführt werden
können .

Stundensatz Monteur
Montag bis Samstag 6.00 Uhr - 18.00 Uhr
Menge: 5,000 Std
Kostengruppe DIN 276 2018-12: 450000000

**02.0030 Helfer Normalzeit**
Helfer Normalzeit

Montagestunden für Leistungen mit geringen
Anforderungen, die durch Helfer ausgeführt werden können.

Stundensatz Helfer
Montag bis Samstag 6.00 Uhr - 18.00 Uhr
Menge: 5,000 Std
Kostengruppe DIN 276 2018-12: 450000000

### Titel 03 Arbeitsbühnen

**03.0010 Arbeitsbühnen, An- und Abtransport**
Arbeitsbühnen, An- und Abtransport
Kosten für Scherenbühne, Teleskopbühne oder Hubsteiger.

Der EP beinhaltet sowohl den An-, als auch den Abtransport der Arbeitsbühne
Menge: 2,000 psch
Kostengruppe DIN 276 2018-12: 450000000

**03.0020 Arbeitsbühne bis 15 m, Tagessatz**
Arbeitsbühne bis 15 m, Tagessatz
Es ist eine Gelenk-Teleskopbühne oder Hubsteiger für die Montage der Sensoren und Anschlußstecker für die Dauer der Arbeiten vorzuhalten.

Arbeitshöhe bis 15 m
Tragfähigkeit mindestens 250kg

Einschließlich Bedienpersonal und Versetzen der Arbeitsbühne während der Arbeiten.

Arbeiten mit der Arbeitsbühne sind durchgängig, ohne Leerlaufzeiten, durchzuführen.

Anzubieten ist ein Tagessatz
Menge: 10,000 d
Kostengruppe DIN 276 2018-12: 450000000

### Titel 04 Sonstiges

**04.0010 Stahlrohr M25 schwarz mit Gewinde**
Stahlrohr M25 schwarz mit Gewinde
Gewindeausführung, Farbe schwarz RAL 9005, für schwere
Druckbeanspruchung(4000N/5cm) beidseitig mit Gewinde
und aufgeschraubter Muffe, Temperaturbeständigkeit -45C
bis +250C, Klassifizierung 5556, VDE 0605 DIN EN
50086-1/50086-2-1 liefern und mit doppellaschiger Schelle a.P. montieren

liefern, montieren und betriebsfertig mit allen
notwendigen Installations und Zubehörteilen

angebotenes Fabrikat/Typ

'...............................................................................'
(vom Bieter anzugeben)
Menge: 25,000 m
Kostengruppe DIN 276 2018-12: 450000000

**04.0020 Mittleres Kunststoffstangenrohr; starr; 25 mm Low Smoke**
Mittleres Kunststoffstangenrohr; starr; 25 mm Low Smoke

Elektroinstallationsrohr DIN EN 61386-21, Maße DIN EN
60423, nicht flammenausbreitend, aus Kunststoff,
halogenfrei nach DIN EN 50642, rauchgasarm DIN EN
61304-2, einwandig, glatt, starr, angeformte Muffe,
Außendurchmesser 25 mm, Klassifizierungscode 33541,
Druckfestigkeit mittel, Schlagfestigkeit mittel, Dauergebrauchs-
und Installationstemperatur min. -45°C
max. +120°C, fachgerecht nach den Verlegerichtlinien
mit Schellen verlegen.

liefern, montieren und betriebsfertig mit allen
notwendigen Installations- und Zubehörteilen

angebotenes Fabrikat/Typ

'...............................................................................'
(vom Bieter anzugeben)
Menge: 25,000 m
Kostengruppe DIN 276 2018-12: 450000000

**04.0030 Bohrungen bis 18 mm Durchmesser**
Bohrung mit einem Durchmesser von bis zu 18 mm in verzinktem Lichtmast herstellen, entgraten und mit Zinkstaubfarbe kaltverzinken.

betriebsbereit herstellen

-Durchmesser bis 18 mm
Menge: 25,000 St
Kostengruppe DIN 276 2018-12: 450000000

### Titel 05 Dokumentation

**05.0010 Digitale Dokumentation**
Digitale Dokumentation des Videosystemes in 3-facher
Ausfertigung auf Datenträger in den Formaten DWG, PDF,
DOCX, XLSX und JPG.

Es soll eine Dokumentation erstellt werden, die die Daten der Kameras und des Videoservers auflistet.

Die Dokumentation soll folgende Punkte beinhalten:

- Bezeichnung der Kamera / VMS
- Standort
- IP Adresse
- MAC Adresse
- Firmware Version
- Switchport
- Benutzername und sämtliche Kennwörter aller Ebenen
- Daueraufzeichnung
- Format / Auflösung
- FPS
- Alarmaufzeichnung
- Voralarmzeit
- Nachalarmzeit
- Vorhaltezeit der Aufnahme
- Referenzbilder aller Kameraansichten vorher / nachher
- Lageplan in der alle Kameras verzeichnet sind

darüber hinaus:

- Komponentenbeschreibung und deren Plazierung
im System
- Plan der Meldezonen
- Liste der Komponenten deren Zuordnung und
Parametrierung
- Kabelplan
- Schaltschrankverkabelung
- Blockdiagramm der Anlage
- Klemmen und Steckerbelegungen

Die Revisionsunterlagen liegen ursprünglich in verschiedenen Datenformaten vor. Alle eingereichten Dokumente müssen
ebenfalls als PDF-Datei übergeben werden.

Im Einzelnen:

1. CAD-Pläne in Format PDF wie Grundrisszeichnungen,
Netzpläne, Schematazeichnungen usw. sind durch den Acrobat®Reader® zu lesen
- Einarbeitung von DXF, DWG und anderen CAD-Formaten

2. Tabellen in Excel sind durch den Acrobat® Reader® zu lesen.

3. Textdokumente wie Systembeschreibungen, Montage-,
Bedienungs- und Wartungsanleitungen, Materiallisten, Anlagenbilder im BMP-, TIFF-, PIC- Format usw. sind durch den Acrobat® Reader® zu lesen.

Die unterschiedlichen Formate sind in ein gemeinsames
Revisionsdokument zusammen zu fügen (Format PDF).

Liefern auf USB-Stick oder Downloadlink eines Cloudspeichers
Menge: 1,000 psch
Kostengruppe DIN 276 2018-12: 450000000
